# Dach- und Fassadeninstandsetzung
Angebotsaufforderung (GAEB DA XML 3.3, DA83)
Projekt: München
Währung: EUR
Erstellt mit: GXML Toolbox V3.3 R20220330, ORCA AVA 26.0.6 26.00.06, 28.10.2026

## Allgemeine Vorbemerkungen
Die Techniker Krankenkasse (TK) ist eine bundesweite Krankenkasse und
als gesetzliche Krankenkasse eine Körperschaft des öffentlichen Rechts
mit Selbstverwaltung.

Die TK plant die Sanierung der Außenhülle des Gebäudes
in der Rosenheimer Straße, München.Leistungsumfang dieser Ausschreibung sind auch
Lüftungsarbeiten. Die Sanierung umfasst insgesamt nachfolgende
Maßnahmen, die gewerkeweise vergeben werden

Maßnahme:
- Demontage der bestehenden Dachaufbauten
- Sanierung der Dachflächen im Bereich der -Dachterrassen + Flachdächer
- Montage neuer Plattenbeläge auf Stelzlagern im Bereich Dachterrassen und auf Laufwegen der Flachdächer
- Fassadensanierung und -anstrich
- Austausch des Sonnenschutzbehangs

Maßnahmen an den bestehenden Lüftungen:
Für die Sanierung der Dachflächen müssen die Lüftungskanäle beider Lüftungsanlagen demontiert werden. Nach erfolgter Sanierung werden die neuen Kanäle auf der bauseits wieder errichteten Stahlkonstruktion montiert. Die Lüftungsgeräte können auf dem Dach verbleiben und werden außer Betrieb genommen. Die Lüftung der Tiefgarage bleibt in Betrieb. Hierfür muss die Deflektorhaube temporär umverlegt werden.

Der genaue Ablauf sowie die Aufteilung der Arbeitsbereiche sind vor Ort mit der Bauleitung abzustimmen.

Bauherr:
Techniker Krankenkasse
Dienstleistungszentrum Immobilienmanagement
Bramfelder Straße 140
22305 Hamburg

Das Bauvorhaben befindet sich in:
Rosenheimer Straße 141
81671 München
Dem Bieter wird empfohlen vor Angebotslegung das Gebäude zu besichtigen.

1. Leistungsumfang:
Vom Auftragnehmer sind alle zur Erstellung des o.g. Bauvorhabens notwendigen Leistungen im Bereich der Lüftung lt. Leistungsverzeichnis zu erbringen.

2. Zufahrt:
Die Immobilie liegt in der Nähe des Münchner Ostbahnhofes. Parkplätze stehen
im öffentlichen Raum in begrenztem Rahmen zur Verfügung. Die Immobilie kann lediglich
zur Anlieferung direkt angefahren werden. Der Auftragnehmer hat sich eigenständig über
die Zufahrts- und Parkmöglichkeiten zu informieren.
Materialanlieferung per LKW zum Be-und Entladen ist im Innenhof im Bereich der Baustelleneinrichtungszone möglich. Unter der Baustelleneinrichtungszone befindet sich die Tiefgarage. Die zulässige Höchstlast für die Befahrung der Feuerwehrzufahrt  beträgt 10t Achslast.

3. Lagerflächen:
Im Innenhof stehen lediglich begrenzt und nur in geringem Umfang Lagerflächen zur Verfügung. Die ausgewiesene Feuerwehraufstellfläche ist jederzeit freizuhalten. Eine Nutzung der Fläche ist ausschließlich für das Be- und Entladen zulässig.

4. Bauschutt
Der Auftragnehmer ist verpflichtet, für die Beseitigung des durch seine Leistungen entstandenen Schutts und / oder Schmutzes besenrein zu sorgen. Kommt er dieser Verpflichtung trotz angemessener Nachfristsetzung nicht nach, kann der Auftraggeber den Schutt und / oder Schmutz auf Kosten des Auftragnehmers beseitigen lassen. Die Aufstellung von Containern muss mit der örtlichen Bauleitung abgeklärt werden.

5. Koordination der Arbeiten
Ggf. sind für die Demontage und Montagearbeiten der Lüftungskanäle Koordinationen vorab notwendig.
Fürdie notwendige Koordination der Arbeiten und Abstimmung mit anderen am Bau beteiligten Firmen ist die örtliche Bauleitung anzusprechen. Der Ansprechpartner wird dem AN vom Auftraggeber genannt. An einem Freitag, Datum wird noch bekannt gegeben, findet ein firmeninternes Sommerfest statt. An diesem Tag können keine Arbeiten durch den AN ausgeführt werden. Die Baustelle und insbesondere die Fläche der Baustelleneinrichtung müssn am Vortrag aufgeräumt und frei von Müll sein. Lagerware muss hierfür platzsparend gelagert werden.

6. Bautagebuch
Hinsichtlich Regelungen zum Bautagebuch, zu Baubesprechungen und weiteren Pflichten
des AN wird auf § 10 des Hauptvertrags verwiesen.

7. Genehmigungen
Der Auftragnehmer hat alle erforderlichen Genehmigungen und Erlaubnisse einzuholen und Abnahmen herbeizuführen.
Der Auftragnehmer liefert eine umfassende Qualitätsdokumentation mit Prüfzeugnissen und Unbedenklichkeitszertifikaten für alle zur Ausführung und Verarbeitung kommenden Materialien, bevor mit der Ausführung begonnen wird.

8. Baustelleneinrichtung
Der Standort des ggf. zur Ausführung notwendigen Krans und das Einrichten der Lagerfläche innerhalb des Innenhofs ist mit der örtlichen Bauleitung abzustimmen. Die Feuerwehraufstellfläche und Rettungswege müssen aus Sicherheitsgründen frei gehalten werden. Für Schwertransporte stehen seitens der TK keine Hilfsgeräte bzw. Einrichtungen zur Verfügung.

9. Gerüst
Dem AN wird für seine Leistungen ein Fassadengerüst durch den AG zur Verfügung gestellt.
Darüber hinaus notwendige, zur Ausführung der Arbeit erforderliche Schutzgeländer oder Sicherheitsvorkehrungen sind durch den AN zu Liefern und für die Dauer seiner Arbeiten vorzuhalten und wieder abzubauen.

10. Preisgestaltung
Bestandteil der vereinbarten Einheitspreise sind die Kosten für die zur Fertigstellung der Leistungen erforderlichen technischen Bearbeitungen, Planungsunterlagen, Ausführungsunterlagen, Baustoffe, Montage, Hilfsmittel, An- und Abfuhr aller Materialien, Werkzeuge, Fracht-, Fahr- und Wegegelder aller Art sowie die Bauaufsicht.
Klein- und Befestigungsmaterial ist, sofern nicht besonders erwähnt, in die Einheitspreise einzurechnen. Auf Anforderung sind Muster des einzubauenden Materials vorzulegen.

11. Produkte
Die TK fragt in den LV-Positionen ggf. Einträge zu den angebotenen Produkten ab.Dies ist in den entsprechenden LV-Positionen kenntlich gemacht. Des Weiteren fragt die TK ggf. in LV-Positionen bestimmte Produkte der Planung ab (= Hersteller/Typen), jeweils kenntlich gemacht mit dem Hinweis "oder gleichwertig". Diese Angaben zu den "Produkten der Planung" stellen die Grundlage der Planung dar und dienen der Verdeutlichung der von der TK geforderten Qualität an die zu verwendenden Produkte ("Qualitätsbeispiel"). Wird ein anderes Produkt als das "Produkt der Planung" angeboten, muss dieses namentlich benannt werden und gleichwertig sein. Alternativprodukte sind dann gleichwertig, wenn sie in optischer, funktionaler, qualitativer und technischer Sicht den von der TK als Qualitätsbeispiel genannten "Fabrikaten der Planung" entsprechen.
Der Nachweis zur Gleichwertigkeit muss vom Auftragnehmer (AN) erbracht werden (amtliche Nachweise; sonstige Produktnachweise / Klassifizierungsberichte) und ist auf Verlangen der TK vorzuweisen.
Sofern kein Alternativprodukt angegeben wurde, gilt das von der TK als Qualitätsbeispiel ausgeschriebene "Produkt der Planung" als angeboten.

12. Baustrom und -wasser
Für die Dauer der Baumaßnahme werden zwei Baustromanschlüsse und ein Bauwasseranschluss errichtet. Alle bei der TK eingesetzten Geräte müssen sicher und funktionsfähig sein und mit dem gültigen Prüfsiegel einer Kleingeräteprüfung nach TRBS versehen sein. Es muss sichergestellt werden, dass Störungen innerhalb des Netzes ausgeschlossen werden können.

13. Gebäudezugang für Besucher und Personal
Während der gesamten Ausführungszeit muss gewährleistet sein, dass der Kundenverkehr zur Kundenberatung im Erdgeschoss und der Zugang zu den Büroräumen für TK-Mitarbeiter jederzeit mögich ist. Hierfür ist der Bereich vor dem Haupteingang freizuhalten.

14. Sauberhaltung der Baustelle
Der Auftragnehmer hat, sofern durch seine Arbeit Verunreinigungen hervorgerufen werden, ohne besondere Anweisung durch die TK für die ständige Sauberhaltung und Abfallbeseitigung der Baustelle / Arbeitsstätte und des Bauwerkes zu sorgen.
Unterlässt der Auftragnehmer dies, steht es dem Auftraggeber zu, die Baustelle auf Kosten des Auftragnehmers durch eine Drittfirma reinigen zu lassen.
Der Auftragnehmer ist dafür verantwortlich, dass die umweltgerecht und sortenrein ausgebauten Materialien, Restmengen und Gebinde fachgerecht gesammelt und
entsorgt werden. Der Auftragnehmer wird verpflichtet Entsorgungsnachweise auf Verlangen dem DZIM vorzulegen.
Alle Restmaterialien werden Eigentum des Auftragnehmers. Wird Sondermüll nicht umwelt- und sachgerecht entsorgt, haftet der Auftragnehmer für das insgesamt kontaminierte Großgefäß und die sachgerechte Sondermüllentsorgung. Der Transport aus den Geschossen muss in geschlossenen, staubdichten Gebinden erfolgen. Kritische Stoffe sind entsprechend sicher zu kennzeichnen. Es gilt die TRGS 521 für sämtliche Abbruch-, und Sanierungsarbeiten mit Mineralwolle.

15. Arbeitsunterbrechung
Vom Auftraggeber veranlasste Unterbrechungen berechtigen den Auftragnehmer nicht zu nachträglichen Mehrforderungen.

16. Einheitspreise
Alle im nachfolgenden Leistungsverzeichnis genannten Einheitspreise gelten unabhängig von Mengenangaben.
Alle Einheitspreise, Stunden-, Verrechnungs- und Zuschlagsätze gelten bis zur Fertigstellung der ausgeschriebenen Leistung.

17. Ortsbesichtigung
Eine Ortsbesichtigung ist möglich und wird empfohlen. Der Auftragnehmer hat vor Angebotsabgabe die Möglichkeit, sich über die örtlichen Gegebenheiten zu informieren. Nachforderungen, die aus Unkenntnis der Örtlichkeit herrühren, werden nicht anerkannt. Der Kontakt für eine Abstimmung eines Termins für eine Besichtigung sind über den Kommunikationsbereich des Vergabeportals der TK zu erfragen.

18. Baustellensicherung
Für die Sicherung der Baustelle während der Bauarbeiten entsprechend der behördlichen und berufsgenossenschaftlichen Vorschriften, sowie den Unfallverhütungsvorschriften ist der Auftragnehmer allein verantwortlich.

Das Treppenhaus und der zugehörige Ausgang in den Hof müssen jederzeit als Fluchtmöglichkeit bestehen bleiben!

19. Aufzüge
Am Gerüst stehen zwei Lastenaufzüge zur Verfügung

Aufzugskorb: 1,50 m; -Tiefe 2,50m - Breite
Max Tragkraft: 1500 kg

20. Datenaustausch
Auftraggeberseitige Planungen (sowohl Pläne als auch textliche Unterlagen) werden ausschließlich auf elektronischem Weg zur Verfügung gestellt (E-Mail).

21. Angaben zu Stoffen und Bauteilen:
Bei brandschutztechnischen Anforderungen sind die amtlichen Nachweise (Prüfzeugnis oder Prüfbescheid oder allgemeine bauaufsichtliche Zulassung) der Bauleitung zu übergeben. Bei nicht genormten Stoffen und Bauteilen sind, soweit erforderlich, die bauaufsichtlichen Zulassungen der Bauleitung zu übergeben. Klebstoffe müssen so beschaffen sein, dass durch sie eine feste und dauerhafte Verbindung erreicht wird. Sie dürfen die zu klebenden Materialien nicht negativ beeinflussen und nach der Verarbeitung keine Belästigung durch Geruch hervorrufen.

22. Staub
Späne vom Bohren und Fräsen sowie Reste von Schleifstaub sind sofort von den bearbeiteten Teilen zu entfernen.

23. Absauggeräte
Bei Schleifarbeiten im Trockenverfahren sind Absauggeräte zu verwenden. Beschädigungen an Dampfsperr- oder Dampfbremsschichten oder an luftdichten Schichten sind, wenn diese Schichten zum Leistungsumfang des Auftragnehmers zählen, vor dem Abdecken mit nachfolgenden Bauteilen dauerhaft und materialgerecht zu schließen.

24. MLAR
Bei brandschutztechnischen Anforderungen an Wände und Decken ist die Muster-Richtlinie über brandschutztechnische Anforderungen an Leitungsanlagen (Muster-Leitungsanlagen-Richtlinie - MLAR) zu beachten.

25. Verarbeitungsrichtlinien
Die Verarbeitungsvorschriften und -richtlinien der jeweiligen Herstellersysteme sind zu beachten. Dem Auftraggeber ist auf Verlangen Einsicht in diese zu gewähren.

26. Vorhaltung Planunterlagen
Zu den auf der Baustelle vorzuhaltenden Ausführungsplänen zählt auch eine Ausfertigung dieser Leistungsbeschreibung.

27. Schnittstellen Bau
Schnittstellen bestehen teilweise im Hinblick auf die Lüftungsgeräte am Flachdach, welche für die Dauer der Sanierung außer Betrieb genommen werden, jedoch auf dem Dach verbleiben. Die Lüftungskanäle und deren Unterkonstruktion werden demontiert.

28. Positionsumfang
Der Leistungsumfang jeder Position umfasst grundsätzlich die komplette Lieferung und betriebsfertige Montage in sach- und fachgerechter Ausführung entsprechend dem neuesten Stand der Technik, sofern nicht ausdrücklich etwas anderes ausgeschrieben ist. Die genauen Massen, Längen usw. sind am Bau zu nehmen. Die Beurteilung über die Gleichwertigkeit angebotener Fabrikate entscheidet der Auftraggeber (AG).
Notwendige Baustellleneinrichtung, Werkzeuge, etc. ist bei der Kalkulation der EP´s mit einzukalkulieren.

29. Pausenräume
Für das Umkleiden und die Pausen des vom AN gestellten Personals wird bauseits ein Aufenthaltscontainer im Innenhof aufgestellt. Das Rauchen innerhalb der TK-Immobilien wird generell untersagt. Ausnahmen sind nur zulässig an den dafür vorgesehenen und ausgewiesenen Freiflächen. Alkoholkonsum wird ebenfalls untersagt.
30. Kleidung
Der AN stattet seine MA mit ordentlicher, dem Einsatzzweck angepasster Berufskleidung aus. Auf der Berufskleidung muss das Firmenlogo des AN vorhanden sein.

## Allgemeine technische Vorbemerkungen
1. Baukonstruktionen und Technische Ausrüstung
Der AN verpflichtet sich zur schlüsselfertigen, vollständigen und abnahmefähigen Herstellung aller beschriebenen Leistungen unter Beachtung der anerkannten Regeln der Technik sowie der öffentlich-rechtlichen Bestimmungen. Leistungen und Nebenleistungen, die sich zur Einhaltung der geforderten Standards aus der übergeordneten "Leistungsbeschreibung" zwangsläufig ergeben, sind einzukalkulieren, auch wenn sie unter den Einzel-Positionen nicht ausdrücklich erwähnt sind. Der AN übernimmt insoweit für die angebotenen Leistungen die Verpflichtung der Vollständigkeit und kann sich nicht nachträglich darauf berufen, dass die ihm zur Verfügung gestellten Unterlagen und die Angaben in der Leistungsbeschreibung fehlerhaft, unklar oder unvollständig sind. Vergabeunterlagen sind in Form von Bieterfragen über das Vergabeportal an die TK zu richten und werden kurzfristig von der TK im Rahmen von Interessenteninformationen beantwortet. Der Leistungsumfang umfasst insbesondere auch die Berücksichtigung der Verkehrs- und Erschließungssituation der Baumaßnahme.

2. Qualitätsanforderungen / Ausführungsbestimmungen
Maßgebend für die Lieferung und Ausführung aller Leistungen sind die Allgemeinen Technischen Vertragsbedingungen in der VOB, Teil C und die entsprechenden DIN Vorschriften des jeweiligen Gewerks (jew. in der zum Vertragsschluss gültigen Fassung). Die Leistungen des Auftragnehmers müssen den Anerkannten Regeln der Technik, unter Berücksichigung des neuesten Standes der Technik sowie der einschlägige öffentlich-rechtlichen Bestimmungen und sonstigen einschlägigen technischen Bestimmungen und Richtlinien, entsprechen. Alle Leistungen sind inkl. Lieferung, Montage und allen erforderlichen Materialien und Nebenleistungen gemäß VOB zu kalkulieren und auszuführen. Ergänzende und weiterführende Angaben, Hinweise und Vorgaben aus dem weiteren Ausschreibungsdokument 'Leistungsbeschreibung' sind unbedingt zu berücksichtigen und zur Preisfindung zu beachten. Die Umbaumaßnahmen sind gebäudeschonend und für den AG kostensparend umzusetzen.
Der AN verpflichtet sich gegenüber dem AG schriftlich darauf hinzuweisen, wenn Einsparmöglichkeiten vorhanden sind. Sämtliche Abbrucharbeiten sind im Hinblick auf die zu erhaltende Substanz nur im nötigen und schadenfreien Ausmaß zu tätigen. Alle für ein Bauteil oder Bauelement erforderlichen Bestandteile sind aus dem System eines Materialherstellers zu beziehen und als durchgängige Produktlinien anzubieten. Alle Bauteile ähnlicher Art und Lage müssen aufeinander abgestimmte Oberflächen, Farbtöne, Falzgeometrien, Kantenausbildungen, Beschläge etc. aufweisen, um eine gestalterische Durchgängigkeit zu gewährleisten. Der AN ist verpflichtet ein Bautagebuch zu führen. Alle Vereinbarungen mit der Bauleitung bzw. den Fachprojektanten sind ebenfalls festzuhalten.

3. Brandschutzanforderungen
Die Einhaltung der einschlägigen, öffentlich-rechtlichen Brandschutzbestimmungen, insbesondere die in der Bayerischen Bauordnu g definierten Anforderungen an Bauteile und Fluchtwege, ist vom AN zu gewährleisten. Der AN überprüft zu diesem Zweck eigenverantwortlich die in den ihm übergebenen Unterlagen des AG enthaltenen Vorgaben.
Die Feuerwiderstandsdauer bestimmter Bauteile wie Wände, Decken oder Durchbrüche muß vom AN in Übereinstimmung mit dem bestehenden Brandschutzkonzept und im Zweifel in Abstimmung mit dem AG vor Ausführung einer Maßnahme im Einzelnen definiert werden. Die konstruktiv richtige Ausbildung dieser Bauteile liegt in der Verantwortung des AN. Zur Erzielung der geforderten Feuerwiderstandsklassen sind die Prüfzeugnisse der jeweiligen
Materiallieferanten für den Konstruktionsaufbau und die Materialien zugrunde zu legen.
Insbesondere ist darauf zu achten, dass alle Anschlüsse an Bauteile diesen Anforderungen entsprechen. Aussparungen, für die in die Wände oder Decken einzubauenden Teile und Durchbrüche für Installationen, dürfen den Brandschutz nicht beeinträchtigen. Es dürfen nur bauaufsichtlich zugelassene Konstruktionen, unter Beachtung der Herstellervorschriften und der einschlägigen Regeln der Technik, eingesetzt werden. Der Nachweis durch entsprechende Prüfzeugnisse einer anerkannten Materialprüfanstalt obliegt dem AN.

4. Versorgung Baustrom und Bauwasser
Baustrom und Bauwasser wird vom AG ohne Verrechnung, zur Verfügung gestellt.

5. Dokumentation/Revisionsunterlagen
Der AN erstellt als Fortschreibung der Planung in Bezug auf alle vom AN tatsächlich ausgeführten Leistungen eine Dokumentation. Der AN übergibt unaufgefordert wöchentlich ab Montagebeginn Quellennachweise der eingebauten Produkte (Lieferscheine, Produktdatenblätter etc.) an den AG, gegliedert nach Verwendungszweck bzw. -ort, Fabrikat, Hersteller und Chargennummer wegen eventueller Nachbestellungen. Die Herkunft (z. B. von Platten, Belägen, Zuschlägen etc.) ist auf Verlangen nachzuweisen.Der AN übergibt dem AG im Rahmen der Dokumentation alle erforderlichen Übereinstimmungsnachweise für Bauprodukte und Bauarten.
Eine Aufstellung aller wartungspflichtigen Anlagen, sowie ein darauf abgestimmtes Wartungsangebot ist den Dokumentationsunterlagen beizulegen.

6. Prüfung und Abnahmen
Der AN veranlasst und koordiniert sämtliche behördlich oder öffentlich-rechtlich geforderten Nachweise, Prüfungen und Abnahmen für die von ihm erbrachten Bauleistungen. Alle hierbei entstehenden Aufwendungen sind vom AN zu tragen. Der AN ist für die Rechtzeitigkeit der Veranlassung der Prüfungen verantwortlich.

7. Inbetriebnahme
Der AN veranlasst und koordiniert sämtliche Inbetriebnahmen im Rahmen der von ihm erbrachten Bauleistungen. Sofern die dazugehörigen Leistungen nicht in gesonderten Positionen beschrieben sind, hat der AN die entstehenden Aufwendungen in die EPs einzukalkulieren. Der AN ist für die Rechtzeitigkeit der Veranlassung verantwortlich.

8. Einweisung
Der AN veranlasst und koordiniert sämtliche Einweisungen im Rahmen der von ihm erbrachten Bauleistungen. Sofern die dazugehörigen Leistungen nicht in gesonderten Positionen beschrieben sind, hat der AN die entstehenden Aufwendungen in die EPs einzukalkulieren. Der AN ist für die Rechtzeitigkeit der Veranlassung verantwortlich.

9. Besondere umweltrechtliche Vorschriften
Der AN hat die Maßnahmen zum Schutze der Umwelt in eigener Verantwortung durchzuführen. Allgemein
gültige gesetzliche und behördliche Bestimmungen sind zu beachten.
Risiken für die lokale Umwelt:
Bauprodukte, die aufgrund ihrer Schadstofgehalte oder Schadstofffreisetzungen ein Risikopotenzial für
die Umweltmedien Grundwasser, Oberflächenwasser, Boden und Luft darstellen, sowie gesundheitliche
Beinträchtigungen durch Anreicherung in den Nahrungsketten oder Verunreinigung der Innenraumluft
verursachen können, dürfen nicht eingesetzt werden. Das bezieht  sich auf die Verarbeitung auf der
Baustelle und auf die Nutzungsphase sowohl innen als auch außen liegender Produkte. Generell gilt, dass
keine Bauprodukte eingesetzt werden dürfen, die für den Menschen oder die Umwelt besondert
besorgniserregende Stoffe (SVHS = Substannces of Very High REACH Concern) enthalten bzw. für die
keine Deklaration enthaltener SVHS nach REACH-Forderung vorliegt.
Nachweise über den Gehalt von SVHC in Bauprodukten können wie folgt geführt werden: - Giscode-Kennzeichnung- Umweltzeichen "Blauer Engel" (RAL) oder glw. Produktkennzeichnungen, die den Verzicht auf den
Einsatz gefährlicher Stoffe einschließt- Nachweis über eine allgemeine bauaufsichtliche Zulassung (abZ) die den Einsatz gefährlicher Stoffe
ausschließt- Leistungserklärung zur CE-Kennzeichnung für Bauprodukte, die unter den Geltungsbereich der BauPVO

## Technische Vorbemerkungen Lüftungsbau
1. Allgemeines

Die ausgeschriebenen Leistungen umfassen die fachgerechte Demontage, den Schutz verbleibender Anlagenteile, den Abtransport alter Bauteile, sowie die Montage der neuen Lüftungskanäle und zugehöriger Befestigungs- und Verbindungselemente im Zuge der Baumaßnahme.

Der Auftragnehmer kann sich vor Angebotsabgabe über die örtlichen Gegebenheiten, Zugänglichkeiten, Transportwege, Platzverhältnisse sowie den Zustand der Bestandsanlagen informieren. Nachträgliche Forderungen aufgrund unzureichender Kenntnis der örtlichen Verhältnisse werden nicht anerkannt.

Alle Arbeiten sind unter Aufrechterhaltung des Gebäudebetriebes durchzuführen, soweit dies die Bauablaufplanung vorsieht.

2. Regelwerke

Die Ausführung hat nach den zum Zeitpunkt der Ausführung gültigen Vorschriften, Richtlinien und Normen zu erfolgen, insbesondere:

VOB Teil B und Teil C
DIN 18379 "Raumlufttechnische Anlagen"
DIN EN 1505 und DIN EN 1507
DIN EN 12237
DIN EN 12599
VDI 6022 (Hygieneanforderungen an RLT-Anlagen)
Gebäudeenergiegesetz (GEG)
Arbeitsstättenrichtlinien und Arbeitsschutzvorschriften
einschlägige DGUV-Vorschriften

Der Auftragnehmer ist für die Einhaltung sämtlicher öffentlich-rechtlicher Vorschriften verantwortlich.

3. Bestand

Die Lüftungsanlage ist eine Bestandsanlage. Maße, Materialstärken, Kanalquerschnitte, Befestigungsarten und Verbindungen sind vor Ausführung durch den Auftragnehmer zu prüfen.

Abweichungen zwischen Bestandsunterlagen und tatsächlicher Ausführung sind unverzüglich der Bauleitung mitzuteilen.
Vor Beginn der Demontage ist der vorhandene Anlagenbestand zu dokumentieren.

4. Demontagearbeiten

Im Leistungsumfang enthalten sind insbesondere:

Lösen und Demontieren der Lüftungskanäle
Demontage von Befestigungen und Konsolen
Demontage von Dichtungen, Flanschverbindungen und Verbindungsteilen
Abtransport von der Baustelle
Entsorgung der Bauteile

Die Demontage der Trägerkonstruktion der Kanalleitungen erfolgt bauseits.

Die Art der bei der Demontage zu entsorgenden Dämmstoffe ist nicht abschließend bekannt.
Die Abfalleinstufung ist vom Auftragnehmer nach Ausbau anhand der tatsächlichen Materialbeschaffenheit vorzunehmen.
Nicht gefährliche Dämmstoffe sind unter AVV 17 06 04, gefährliche Dämmstoffe unter AVV 17 06 03 zu entsorgen.

5. Montage

Die Montage hat entsprechend dem ursprünglichen Anlagenaufbau sowie den anerkannten Regeln der Technik zu erfolgen.

Der Auftragnehmer hat sämtliche für eine mangelfreie Montage erforderlichen Nebenleistungen in seine Einheitspreise einzukalkulieren, insbesondere:

neue Dichtungen
Schrauben und Befestigungsmittel
Dichtstoffe
Kleinmaterial
Montagehilfen
Anpassungsarbeiten im üblichen Umfang

Die Wiederverwendung vorhandener Dichtungen ist unzulässig.

6. Befestigungen und Tragkonstruktionen

Vorhandene Befestigungen sind auf ihre Wiederverwendbarkeit zu prüfen.
Alle Befestigungen müssen den geltenden statischen Anforderungen entsprechen.
Korrodierte oder beschädigte Befestigungsmittel sind durch neue Bauteile zu ersetzen.
Sämtliche Befestigungsmittel müssen für die vorhandenen Lasten und den jeweiligen Untergrund geeignet sein.

7. Dichtheit und Funktionsfähigkeit

Nach Abschluss der Montage ist die ordnungsgemäße Dichtheit der montierten Kanalabschnitte sicherzustellen.
Undichte Verbindungen sind ohne gesonderte Vergütung nachzuarbeiten.

8. Schutzmaßnahmen

Der Auftragnehmer hat alle erforderlichen Schutzmaßnahmen zur Vermeidung von Beschädigungen an:

Dachabdichtungen
Fassaden
technischen Anlagen
Elektroinstallationen

eigenverantwortlich vorzusehen.
Beschädigungen sind unverzüglich zu melden und auf Kosten des Verursachers zu beseitigen.

9. Gerüste, Hebezeuge und Baustelleneinrichtung

Bauseits steht dem AN ein Fassadengerüst mit zwei Gerüstaufzügen zur Verfügung.

10. Dokumentation

Vor Demontage und nach der Montage ist eine Fotodokumentation anzufertigen.

Die Dokumentation muss mindestens enthalten:

Übersichtsfotos
Detailaufnahmen der Anschlüsse
Befestigungspunkte
besondere Umbauten oder Anpassungen

Die Dokumentation ist digital zu übergeben.

11. Abnahme

Vor der Abnahme sind sämtliche Anlagenbestandteile betriebsbereit zu montieren.

Die Abnahme erfolgt nach erfolgreicher Sichtprüfung sowie dem Nachweis der uneingeschränkten Funktionsfähigkeit der installierten Anlagenteile.

12. Koordination mit Dachdecker- und Schlosserarbeiten

Die Demontage und Montage der Lüftungskanäle erfolgt in Abstimmung mit den parallel ausgeführten Dachdecker- und Abdichtungsarbeiten, sowie den Schlosserarbeiten (Demontage der Tragkonstruktion).

Der Auftragnehmer hat seine Leistungen so zu koordinieren, dass die Arbeiten des Dachdeckers nicht behindert werden. Erforderliche Abstimmungen hinsichtlich Bauablauf, Zugänglichkeiten, Freigaben von Arbeitsbereichen und Montageterminen sind eigenverantwortlich und rechtzeitig mit der Bauleitung abzustimmen.

Die Wiedermontage darf erst nach Freigabe der betreffenden Dachflächen durch die Bauleitung bzw. den Dachdecker erfolgen.

Mehrfache An- und Abfahrten, erforderliche Baustellenbegehungen, Aufmaße, Abstimmungsgespräche sowie ein üblicher Koordinationsaufwand zwischen den Gewerken sind mit den Einheitspreisen abgegolten.

Der Auftragnehmer hat sicherzustellen, dass durch seine Arbeiten keine Beschädigungen an der vorhandenen oder neu hergestellten Dachabdichtung, Wärmedämmung, Attikaabdeckung oder sonstigen Dachaufbauten entstehen. Erforderliche Schutzmaßnahmen sind in die Einheitspreise einzukalkulieren.

Vor Beginn der Montage sind die durch den Dachdecker hergestellten Anschlusspunkte, Durchdringungen, Aufständerungen und Befestigungselemente auf Eignung zu prüfen. Festgestellte Mängel sind der Bauleitung unverzüglich schriftlich anzuzeigen.

Witterungsbedingte Unterbrechungen, die bei Arbeiten auf Dachflächen üblicherweise auftreten können, sind bei der Kalkulation zu berücksichtigen. Gesonderte Vergütungsansprüche hieraus können nicht abgeleitet werden, sofern keine Anordnung des Auftraggebers vorliegt.

Sind vorübergehende Verschlüsse von Dachöffnungen oder Lüftungsdurchdringungen erforderlich, hat der Auftragnehmer diese bis zur endgültigen Wiedermontage fachgerecht und regensicher herzustellen und zu unterhalten.

13. Schnittstellenregelung:

Die Ausführung erfolgt gewerkeübergreifend mit den Dachdeckerarbeiten, sowie den Schlosserarbeiten. Der Auftragnehmer hat an den erforderlichen Baubesprechungen teilzunehmen und seine Leistungen an den Terminplan des Auftraggebers anzupassen. Aus der Koordination mit anderen Auftragnehmern können keine zusätzlichen Vergütungsansprüche hergeleitet werden, sofern keine Leistungsänderung nach § 1 Abs. 3 oder 4 VOB/B vorliegt.

## 10 Los 10 Lüftung (VMS 20157949)

### Titel 01 Baustelleneinrichtung

**01.1 Baustelleneinrichtung, Standard**
*** Pauschalposition
Einrichten, Vorhalten über die vereinbarte Leistungszeit sowie Räumen der Baustelle und Wiederherstellen des Geländes einschl. Entfernen von Fundamenten und Verunreinigung, mit folgenden in den Pauschalpreis einzurechnenden Leistungen, soweit sie nicht in nachfolgenden Einzelpositionen erfasst sind:
- Lager- und Arbeitsplätze
- Verkehrssicherungseinrichtung einschl. Leistung zur Verkehrssicherung
- Baustellenbeleuchtung
- Maschinen, Geräte, Werkzeuge
- begehbare Abdeckungen
- Schützen der Grenzen zu Nachbargrundstücken, unfallsicher für die gesamte Bauzeit bis zur Übergabe
- das Sichern der Baustelle gegenüber unbefugten Zutritt und gegen Einbruch
- Gebühren im Zusammenhang mit der Baustelleneinrichtung, soweit nicht durch Vorschriften anders geregelt

Transport- und Hebeanlagen
Die für die eigenen Leistungen erforderlichen Transport- und Hebeanlagen sind vollständig im Einheitspreis einzukalkulieren.
Hinweis: Eine Kran- oder Hebeanlagen-Aufstellfläche steht nicht auf dem Grundstück zur Verfügung, sondern ausschließlich auf öffentlicher Fläche.

Der Auftragnehmer hat die Bemessung, Dimensionierung und Auswahl der Transport- und Hebeanlagen eigenverantwortlich vorzunehmen.

Genehmigungen / Absperrmaßnahmen
Alle hierfür notwendigen
- Absperrmaßnahmen,
- verkehrsrechtlichen Anordnungen,
- behördlichen Genehmigungen sowie die komplette Organisation und Kostenübernahme

sind durch den Auftragnehmer zu erbringen und im Einheitspreis einzurechnen.

Ortsbesichtigung
Eine Vor-Ort-Prüfung der örtlichen Gegebenheiten ist vor Angebotsabgabe zwingend durchzuführen.
Nachträge aufgrund fehlender Informationseinholung, nicht erkannter Randbedingungen oder unzureichender Ortskenntnis werden nicht anerkannt.
Menge: 1,000 psch

### Titel 02 Abbruch und Entsorgung

*Hinweis: Rohrleitung:*

**02.50 Abbruch, Rohrleitungen, Metall, bis DN50**
Abbruch der Rohrleitung mit Formstücken, aus verzinktem Stahl, aus nichtrostendem Stahl, Kupfer, duktilem Gussrohr, Nenndurchmesser bis DN 50, mit Dämmung, Abbruch der Dämmung wird gesondert vergütet, im Rahmen einer Teil- bzw. Totalabbruchmaßnahme, Abbruch von Hand/mit handgeführten Kleingeräten, aufgenommene Stoffe sammeln, im Behälter des AN lagern, auf LKW des AN laden, Abfall ist nicht gefährlich, nicht schadstoffbelastet, die Entsorgung wird gesondert vergütet.
Menge: 30,000 lfdm

**02.60 Entsorgen, Rohrleitungen, Metall, bis DN50**
wie vor genannt, jedoch entsorgen, Entsorgungskosten trägt der AN.
Abfallschlüssel AVV 17 04 07
Menge: 30,000 lfdm

*Hinweis: Dämmung:*

**02.70 Abbruch, Dämmung bis DN50**
Abbruch der Dämmung der Rohrleitung mit Formstücken, Nenndurchmesser bis DN 50, Dämmschicht aus Mineralwolle, Glaswolle, keramische Wolle, flexibler Elastomerschaum, Hartschaum, mit Drahtgitter oder Aluminiumfolie kaschiert, Ummantelung aus Gipsbinden, armierter Gips/Mörtel, Kunststoffolie, als Schale, Matte oder Schlauch, mechanisch befestigt, im Rahmen einer Teil- bzw. Totalabbruchmaßnahme, Wichte des Abbruchstoffes DIN EN 1991-1-1 3 kN/m3,  Dämmschichtdicke bis 50 mm, Arbeitshöhe bis 3,65 m, Abbruch von Hand/mit handgeführten Kleingeräten, aufgenommene Stoffe sammeln, im Behälter des AN lagern, auf LKW des AN laden, Abfall ist nicht gefährlich, nicht schadstoffbelastet, die Entsorgung wird gesondert vergütet.
Menge: 30,000 lfdm

**02.80 Entsorgung, Dämmung, nicht schadstoffbelastet, bis DN50**
wie vor genannt, jedoch entsorgen, Entsorgungskosten trägt der AN.
Abfallschlüssel AVV 17 06 04
Dämmmaterial mit Ausnahme desjenigen,
das unter 17 06 01 und 17 06 03 fällt.
Menge: 30,000 lfdm

*Hinweis: Armaturen und Einbauteile:*

**02.90 Abbruch, Armatur/Einbauteil, bis DN50**
Abbruch der Armaturen/Einbauteilen, aus Stahl, Messing/Rotguss, Nenndurchmesser bis DN 50, im Gebäude, Höhe bis 3,5 m, mit Dämmung, im Rahmen einer Teil- bzw. Totalabbruchmaßnahme, Abbruch von Hand/mit handgeführten Kleingeräten, aufgenommene Stoffe sammeln, im Behälter des AN lagern, auf LKW des AN laden, Abfall ist nicht gefährlich, nicht schadstoffbelastet, die Entsorgung wird gesondert vergütet.
Menge: 12,000 Stck

**02.100 Entsorgen, Armatur, bis DN50**
wie vor genannt, jedoch entsorgen, Entsorgungskosten trägt der AN.
Abfallschlüssel AVV 17 04 07
Menge: 12,000 Stck

*Hinweis: RLT-Anlagenteile:*

**02.110 Abbruch, Lüftungskanal, Metall, bis Kantenlänge 1500 mm**
Abbruch der Lüftungskanäle mit Formstücken, aus verzinktem Stahl, aus nichtrostendem Stahl, Aluminium, Kantenlänge bis 2000 mm, auf dem Dach und im Gebäude, Höhe bis 3,5 m, mit Dämmung, Abbruch der Dämmung wird gesondert vergütet, im Rahmen einer Teilabbruchmaßnahme, Abbruch von Hand/mit handgeführten Kleingeräten, aufgenommene Stoffe sammeln, im Behälter des AN lagern, auf LKW des AN laden, Abfall ist nicht gefährlich, nicht schadstoffbelastet, die Entsorgung wird gesondert vergütet.
Menge: 180,000 m2

**02.120 Entsorgen, Lüftungskanal, Metall, bis Kantenlänge 1500 mm**
wie vor genannt, jedoch entsorgen, Entsorgungskosten trägt der AN.
Abfallschlüssel AVV 17 04 05
Menge: 180,000 m2

**02.130 Abbruch, Dämmung, nicht schadstoffbelastet, bis kantenlänge 1500 mm**
Abbruch der Dämmung der Lüftungskanäle mit Formstücken, Kantenlänge bis 1500 mm, Dämmschicht aus Mineralwolle, Glaswolle, keramische Wolle, flexibler Elastomerschaum, Hartschaum, mit Drahtgitter oder Aluminiumfolie kaschiert, Ummantelung aus Gipsbinden, armierter Gips/Mörtel, Kunststoffolie, als Schale, Matte oder Schlauch, mechanisch befestigt, im Rahmen einer Teil- bzw. Totalabbruchmaßnahme, Wichte des Abbruchstoffes DIN EN 1991-1-1 3 kN/m3, Dämmschichtdicke bis 50 mm,, Arbeitshöhe bis 3,65 m, Abbruch von Hand/mit handgeführten Kleingeräten, aufgenommene Stoffe sammeln, im Behälter des AN lagern, auf LKW des AN laden, Abfall ist nicht gefährlich, nicht schadstoffbelastet, die Entsorgung wird gesondert vergütet.
Menge: 190,000 m2

**02.140 Entsorgung, Dämmung, nicht schadstoffbelastet, bis kantenlänge 1500 mm**
wie vor genannt, jedoch entsorgen, Entsorgungskosten trägt der AN.
Abfallschlüssel vorläufig AVV 17 06 04

Die endgültige Abfalleinstufung ist nach Freilegung und Identifizierung des Dämmstoffes festzustellen.
Bei Vorliegen gefählricher KMF ist AVV 17 06 03 anzusetzen.
Menge: 190,000 m2

*Hinweis: Sonstiges:*

**02.150 Freischalten und abklemmen**
Freischalten und abklemmen der Elektroinstallation, an BauteilenRLT-Gerät
Menge: 2,000 Stck

**02.160 Anlage stilllegen und entleeren, Heizungsanlage**
Anlage/Rohrleitung stilllegen und entleeren, Betriebsmedium Heizungswasser, Anlageninhalt bis 750 Liter.
Menge: 2,000 Stck

### Titel 03 Lüftungskanäle und Formteile

#### Bereich 03.01 Lüftungskanäle, eckig, Stahl verzinkt

*Hinweis: Lüftungskanal, eckig, Stahl, verzinkt*
Luftleitung, rechteckig, Dichtheitsklasse ATC 3 DIN EN 16798-3, Druckklasse 3 (-750 bis 2000 Pa) DIN EN 1507, aus verzinktem Stahl, gefalzt, Maße nach DIN EN 1505, Verbindung mit Profil-Schiebeverbindung oder Profil-Schraubverbindung, min./max. Temperatur der geförderten Luft -15 bis 80 Grad C, Montagehöhe über Gelände/Fußboden bis 3,5m, mit Auflagekonstruktion DIN EN 12236, schallgedämmt, Aufhängung bis 2m Unterkante Kanal, befestigen mit Befestigungsmitteln mit bauaufsichtlichem Verwendbarkeitsnachweis einschl. Bohrungen, Befestigungsuntergrund, Stahlträger.

**03.01.10 Lüftungskanal über 1000 mm bis 1500 mm**
wie vor beschrieben, jedoch Kantenlänge über 1000 mm bis 1500 mm, Wanddicke 0,9 mm
Menge: 130,000 m²

**03.01.20 Lüftungskanal über 1500 mm bis 2000 mm**
wie vor beschrieben, jedoch Kantenlänge über 1500 mm bis 2000 mm, Wanddicke 0,9 mm
Menge: 10,000 m²

*Hinweis: Lüftungskanal-Formstück, Stahl, verzinkt*
Formstück für Luftleitung, rechteckig, Dichtheitsklasse ATC 3 DIN EN 16798-3, Druckklasse 3 (-750 bis 2000 Pa) DIN EN 1507, aus verzinktem Stahl, gefalzt, Maße nach DIN EN 1505, Verbindung mit Profil-Schiebeverbindung oder Profil-Schraubverbindung, min./max. Temperatur der geförderten Luft -15 bis 80 Grad C, Montagehöhe über Gelände/Fußboden bis 3,5m, mit Auflagekonstruktion DIN EN 12236, schallgedämmt, befestigen mit Befestigungsmitteln mit bauaufsichtlichem Verwendbarkeitsnachweis einschl. Bohrungen Befestigungsuntergrund, Stahlträger.

**03.01.30 Lüftungskanal-Formstück über 1000 mm bis 1500 mm**
wie vor beschrieben, jedoch Kantenlänge über 1000 mm bis 1500 mm, Wanddicke 0,9 mm
Menge: 80,000 m²

**03.01.40 Lüftungskanal-Formstück über 1500 mm bis 2000 mm**
wie vor beschrieben, jedoch Kantenlänge über 1500 mm bis 2000 mm, Wanddicke 0,9 mm
Menge: 15,000 m²

### Titel 04 Schalldämpfung und Zubehör

#### Bereich 04.01 Schalldämpfer, eckig

*Hinweis: Kulissenschalldämpfer, eckig*
Kulissenschalldämpfer, rechteckig, für Luftleitungseinbau einschl. Gehäuse, Volumenstrom gemäß Gerätedaten, Hygieneanforderung VDI 6022 Blatt 1, Absorptionsschicht biolöslich im Sinne der TRGS 905, mit Abdeckung aus Glasseidengewebe, Gehäuse aus verzinktem Stahl, Kulissenrahmen aus verzinktem Stahl, mit Flanschverbinder einschl. Gegenflansche, Schrauben und Dichtungen.
Dichtheitsklasse: C DIN EN 1507
Druckdifferenz: max. 30 Pa
Baustoffklasse: DIN 4102-1 A (nichtbrennbar)

Angebotenes Fabrikat/Typ:

'....................................................'

Vom Bieter einzutragen.

**04.01.170 Kulissenschalldämpfer 1500/1400/650 mm**
Breite: 1400
Höhe:  650
Länge:  1500

Anschlussart:
Volumenstrom: 1500 m3/h
Druckverlust: 200 Pa
Dämpfungswerte nach DIN EN ISO 7235 30 dB(A)
Menge: 2,000 Stck

**04.01.180 Kulissenschalldämpfer 1500/1500/650 mm**
Breite: 1500
Höhe:  650
Länge:  1500

Anschlussart:
Volumenstrom: 1500 m3/h
Druckverlust: 200 Pa
Dämpfungswerte nach DIN EN ISO 7235 30 dB(A)
Menge: 2,000 Stck

### Titel 05 Wärmeverteilnetze

#### Bereich 05.01 Rohrleitungen und Zubehör

*Hinweis: Pressstahlrohr nichtrostend*
Rohrleitung aus nichtrostenden Stahlrohren DIN EN 10296-2, geschweißt, Werkstoff-Nr.: 1.4520, für Wasser, Verbindung durch Pressen, mit Verpresstkennzeichnung und Prüfsicherheit, Form- und Verbindungsstücke werden gesondert vergütet, Rohrbefestigungen werden gesondert vergütet, einschl. Schweiß- bzw. Löt- und Dichtungsmittel, sowie Herstellen der Verbindungen, Montagehöhe über Gelände/Fußboden bis 3,5m, max. Betriebstemperatur 120 °C, Nenndruck PN 16 (16bar).

Angebotenes Fabrikat/Typ:

'....................................................'

Vom Bieter einzutragen.

**05.01.190 Pressstahlrohr, DN50**
wie vor beschrieben, jedoch DN 50
Menge: 22,000 lfdm

*Hinweis: Press-Bogen, 45°-90°*
Bogen, Verbindung durch Pressen, mit Verpresstkennzeichen und Prüfsicherheit, von 45° bis 90°, für Rohrleitung aus nichtrostenden Stahlrohren, DIN EN 10296-2, geschweißt, Werkstoff-Nr.: 1.4520, mit und ohne Einschubenden, max. Betriebstemperatur 120 °C, Nenndruck PN 16 (16bar).

**05.01.200 Press-Bogen, DN50**
wie vor beschrieben, jedoch DN 50
Menge: 8,000 Stck

*Hinweis: Press-Übergang*
Übergangsstück, Verbindung durch Pressen, mit Verpresstkennzeichnung und Prüfsicherheit, für Rohrleitungen aus nichtrostenden Stahlrohren DIN EN 10296-2, geschweißt, Werkstoff-Nr.: 1.4520, mit Innen- und Außengewinde, max. Betriebstemperatur 120 °C, Nenndruck PN 16 (16bar).

**05.01.210 Press-Übergang, DN50**
wie vor beschrieben, jedoch DN 50
Menge: 4,000 Stck

*Hinweis: Press-Muffe*
Muffe, Verbindung durch Pressen, mit Verpresstkennzeichnung und Prüfsicherheit, für Rohrleitungen aus nichtrostenden Stahlrohren DIN EN 10296-2, geschweißt, Werkstoff-Nr.: 1.4520, max. Betriebstemperatur 120 °C, Nenndruck PN 16 (16bar).

**05.01.220 Press-Muffe, DN50**
wie vor beschrieben, jedoch DN 50
Menge: 4,000 Stck

*Hinweis: Rohrbefestigung*
Rohraufhängung als Rohrschelle, aus verzinktem Stahl, mit schalldämmenden Einlagen, Anforderung entsprechend DIN 4109, Temperaturbereich -40°C bis 110°C, Befestigung über Gewindestäbe an bauaufsichtlich zugelassenen Dübeln, einschl. Bohrarbeiten.
Untergrund Befestigung:  Beton, Mauerwerk, Holz,
  Metall, Leichtbauplatte
Rohrmaterial:  Stahl
Länge Aufhängung:  bis 1,0 m

**05.01.230 Rohrbefestigung, DN50**
wie vor beschrieben, jedoch DN 50
Menge: 10,000 Stck

### Titel 06 Dämm- und Brandschutzarbeiten für Lüftungsleitungen und Lüftungskanäle

#### Bereich 06.01 Wärmedämmung, Luftleitung, mit Blechmantel

*Hinweis: Rohrdämmung, Mineralwolle*
Wärmedämmung mit Blechmantel DIN 4140 an haus- und betriebstechnischen Anlagen, an Luftleitung, rund, im Gebäude, Mindestabstände nach DIN 4140 sind nicht eingehalten, Oberkante Dämmung über Gelände/Fußboden bis 3,5m, Dämmung aus Mineralwolle, AS-Qualität und silikonfrei, als Rohrschale, kaschiert mit Alufolie, Stöße abgeklebt.
Inklusive Form und Verbindungsstücke
Brandverhaltensklasse: A1 (DIN EN 13501-1)
Wärmeleitfähigkeit: 0,035 W/(mk) DIN EN 12667
Dämmschichtdicke: 30 mm

Angebotenes Fabrikat/Typ:

'....................................................'

Vom Bieter einzutragen.

**06.01.240 Wärmedämmung Luftltg Gebäude Mineralwolle AS-Qualität mit Blechmantel hydrophobiert Platte D 30mm**
Wärmedämmung mit Blechmantel DIN 4140 an haus- und
betriebstechnischen Anlagen, an Luftleitung, rechteckig, Maße
DIN EN  1505,  im Gebäude,  keine ausreichende Konvektion
bzw. unzureichender Abstand zu Objekten, Dämmung aus
Mineralwolle, AS-Qualität und hydrophobiert, als Platte,
Dämmschichtdicke 30 mm, Brandverhaltensklasse DIN EN
13501-1 A1 (nichtbrennbar), Wärmeleitfähigkeit 0,035 W/(mK)
bei  40  Grad C Mitteltemperatur DIN EN  12667,  kaschiert mit
Alufolie, Arbeitshöhe des Montageortes bis 10 m über der
Standfläche des hierfür erforderlichen Gerüstes, die Vorhaltung
des Gerüsts für Arbeiten anderer AN wird gesondert vergütet.
Menge: 250,000 m²

#### Bereich 06.02 Wärmedämmung, 200% GEG, an Rohrleitungen, mit Blechmantel, im Freien

*Hinweis: Rohrdämmung, Mineralwolle, 200% GEG, mit Blechmantel, im Freien*
Wärmedämmung einschl. Ummantelung DIN 4140 an haus- und betriebstechnischen Anlagen, an Rohrleitungen, im Freien, Mindestabstände nach DIN 4140 sind nicht eingehalten, Oberkante Dämmung über Gelände/Fußboden bis 3,5m, Dämmung aus Mineralwolle, AS-Qualität und silikonfrei, als Rohrschale, kaschiert mit Alufolie, Ummantelung nichtprofiliertem Blech, Stahl, feuerverzinkt, Blechdicke 0,5mm, Überlappungen verschrauben und mit plastischem Dichtstoff abdichten.
Brandverhaltensklasse: A1 (DIN EN 13501-1)
Wärmeleitfähigkeit:  0,035 W/(mk) DIN EN 12667

Angebotenes Fabrikat/Typ:

'....................................................'

Vom Bieter einzutragen.

**06.02.250 wie vor beschrieben, jedoch DN 50**
wie vor beschrieben, jedoch
Rohrdimension: DN 50
Dämmschichtdicke: 120 mm
Menge: 22,000 lfdm

*Hinweis: Bogen, Mineralwolle, 200% GEG, mit Blechmantel, im Freien*
Bogen aus Mineralwolle, Wärmedämmung einschl. Ummantelung DIN 4140 an haus- und betriebstechnischen Anlagen, an Rohrleitungen, im Freien, Mindestabstände nach DIN 4140 sind nicht eingehalten, Oberkante Dämmung über Gelände/Fußboden bis 3,5m, Dämmung aus Mineralwolle, AS-Qualität und silikonfrei, als Rohrschale, kaschiert mit Alufolie, Ummantelung nichtprofiliertem Blech, Stahl, feuerverzinkt, Blechdicke 0,5mm, Überlappungen verschrauben und mit plastischem Dichtstoff abdichten.
Brandverhaltensklasse: A1 (DIN EN 13501-1)
Wärmeleitfähigkeit:  0,035 W/(mk) DIN EN 12667

**06.02.260 wie vor beschrieben, jedoch DN 50**
wie vor beschrieben, jedoch
Rohrdimension: DN 50
Dämmschichtdicke: 120 mm
Menge: 16,000 Stck

### Titel 07 Sonstige Leistungen

#### Bereich 07.01 Befestigungen / Konstruktionen

*Hinweis: C-Profilschiene*
C-Profilschiene (Ankerschiene), aus verzinktem Stahl, für Stütz-, Hänge-, Trag- und Sonderbefestigung, der rechnerische Nachweis der Tragfähigkeit ist auf Verlangen vorzulegen.

**07.01.270 C-Profilschiene, 30/30 mm**
wie vor beschrieben, jedoch Profilbreite 30mm, Profiltiefe 30mm
Menge: 50,000 lfdm

**07.01.280 C-Profilschiene, 40/40 mm**
wie vor beschrieben, jedoch Profilbreite 40mm, Profiltiefe 40mm
Menge: 40,000 lfdm

**07.01.290 Form-/Hohlprofilstahlkonstruktion, aus verzinktem Stahl**
Form-/Hohlprofilstahlkonstruktion, aus verzinktem Stahl, für Stütz-, Hänge-, Trag-, und Sonderbefestigung, schallentkoppelt gelagert, der rechnerische Nachweis der Tragfähigkeit ist auf Verlangen vorzulegen.
Menge: 100,000 kg

#### Bereich 07.02 Sonstige Leistungen

**07.02.300 Befüllung der Heizungsanlage mit entsalztem Wasser**
Befüllung der Heizungsanlage mit entsalztem Wasser, Leitfähigkeit nach VDI 2035 Blatt 2 bis 50 myS/cm, einschl. Dosiermittel zur pH-Wert-Anhebung, Fließdruck 2 bar, Nachweis des zulässigen pH-Wertes im Anlagenwasser im Bereich von 8,2 bis 9,5, 8 bis 12 Wochen nach Inbetriebnahme VDI 2035 Blatt 2, einschl. Messprotokoll/Betriebsbuch VDI 2035 Blatt 1 und 2.
Menge: 1,000 m³

**07.02.310 Dichtheitsprüfung Heizungsleitungen, je Strang**
Dichtheitsprüfung von Heizungsleitungen, vor Ort, im eingebautem Zustand, Höhe über Gelände/Fußboden bis 3,5m, einschl. der Bereitstellung aller erforderlichen Geräte, Materialen, Fachpersonal und Prüfbericht, je Strangabschnitt einschl. Nasszelle. Die Gesamtdichtheitsprüfung ist eine Nebenleistung und wird nicht gesondert vergütet.
Menge: 2,000 Stck

**07.02.320 Spülen Heizungsleitungen, je Strang**
Spülen von Heizungsleitungen, vor Ort, im eingebautem Zustand, Höhe über Gelände/Fußboden bis 3,5m, einschl. der Bereitstellung aller erforderlichen Geräte, Materialen, Fachpersonal und Prüfbericht, je Strangabschnitt einschl. Nasszelle.
Menge: 2,000 Stck

*Hinweis: Abnahmen und Koordination*

**07.02.330 Informationsaustausch**
*** Pauschalposition
Information zur Gebäudeautomation vom AN der MSR
entgegennehmen und fortschreiben, die Informationen werden
mit den AN der beteiligten Leistungsbereiche abgestimmt und
bearbeitet nach Bauzeitenplan, die Informationsunterlagen
bestehen aus Grund- und Verfahrensflie?schemata,
Funktionsbeschreibungen und Funktionslisten DIN EN ISO
16484-3  sowie einem Übersichtsplan mit Standorten für
Bedienung, Informationsschwerpunkte, Schaltschränke und
Stationen der Automations- und Managementebene, für
raumlufttechnische Anlagen, die Abstimmung umfasst
Benutzeradress-System, Anlagenkonfiguration der
Gebäudeautomation, betriebstechnische Daten und Funktionen
der Anlagenbauteile,  Messorte und Anordnung der
Messwertgeber, Funktionen, Parameter und Einstellwerte,
Bildschirmdarstellungen, Art und Text der Stör- und
Fehlermeldungen, Schnittstellenprotokoll und projektspezifische Daten, Wartungsintervalle, Informationen für die GA-
Managementebene, Verknüpfungen/Kopplungen mit Anlagen
und Automationsebenen anderer AN,  Anschlussbedingungen
von AN anderer Gewerke,
die Abstimmung wird von allen Beteiligten bestätigt.
Menge: 1,000 psch

**07.02.340 Elektrische Anschlüsse**
*** Pauschalposition
Elektrische Anschlüsse
Sämtliche in diesem LV enthaltenen elektrische Geräte wie Schaltschränke, Motoren, Pumpen, Gebläse, Fühler, etc.
werden vom Auftragnehmer elektrisch angeklemmt.
Die Verkabelung erfolgt durch den Elektrounternehmer.
Diesbezügliche Informationen hinsichtlich der erforderlichen Verkabelung sind durch den AN rechtzeitig in Form von Kabellisten an das Elektrounternehmen und an die Bauleitung zu übergeben.
Menge: 1,000 psch

#### Bereich 07.03 Regiearbeiten / Unvorhergesehenes

*Hinweis: Hinweis*
Hinweis

Für Arbeiten, die im Leistungsverzeichnis nicht erfaßt werden
konnten, sowie für unvorhergesehene Arbeiten, gelangen
nachstehende Stundensätze einschl. sämtlicher Aufwendungen, wie Lohn- und Gehaltskosten, Lohn- und Gehaltsnebenkosten, Zuschläge, lohngebunde- und lohnabhängige Kosten, sonstige Sozialkosten, Gemeinkosten, Wagnis und Gewinn zur Verrechnung.

Regiestunden müssen vor der Ausführung, durch die
Bauleitung, beauftragt und genehmigt werden und sind
unverzüglich nach Erledigung der Arbeiten der Bauleitung zur
Unterschrift vorzulegen. Nicht unterschriebene Stundenlohnzettel haben keine Gültigkeit.
Die Unterschrift unter Stundenlohnzettel gilt nicht als Rechnungsanerkennung. Der Regiezettel bleibt der Prüfung vorbehalten, ob es sich bei den Leistungen um Stundenlohn oder Vertragsarbeiten handelt.

Die Stundensätze gelten unabhängig von der Anzahl der
abgerechneten Stunden für die normale, tarifliche Arbeitszeit
und sind unter Beachtung der preislichen Verordnung zu
ermitteln.
Stundenlohnarbeiten sind in Form von exakt dokumentierten
Stundenlohnberichten am Tag der Ausführung der Bauleitung
zur Prüfung und Unterzeichnung vorzulegen.
Diese Regiearbeiten stellen eine Preisvereinbarung dar. Der AN
hat jedoch keinen Anspruch auf Ausführung dieser Leistungen
oder anderer Leistungen dieses Umfanges.

**07.03.350 Meister bzw. Obermonteur**
wie vor beschrieben, jedoch Meister bzw. Obermonteur
Menge: 20,000 h

**07.03.360 Monteur**
wie vor beschrieben, jedoch Monteur
Menge: 20,000 h

**07.03.370 Auszubildene und Helfer**
wie vor beschrieben, jedoch Auszubildene und Helfer
Menge: 20,000 h

**07.03.380 Elektriker**
wie vor beschrieben, jedoch Elektriker
Menge: 20,000 h

#### Bereich 07.04 Bestandsunterlagen / Wartung

*Hinweis: Bestandsunterlagen*

**07.04.390 Inbetriebnahme Lüftungsgerät**
Inbetriebnahme
-  Inbetriebnahme von einem Lüftungsgerät
-  inkl.  Fahrtkosten innerhalb Deutschland auf dem
Festland
-  Einmalige Einweisung des Betreibers
-  Einstellen der Sollwerte gemäß Kundenwunsch,
Temperatur, Temperaturregelung, Drehzahlregelung
Ventilatoren  Erweiterter Betrieb,  Filteralarm,
Kühlmodus, Kälterückgewinnung,
freie Nachtkühlung,  Feueralarm,  Zeitprogramme,
etc..
- Überprüfen der programmierten Funktionen
Frostschutz,Feueralarm, Klappenansteuerung  etc.
-  Ausgefülltes Inbetriebnahmeprotokoll sowie die
eingestellten Parameter im VTC-File
Menge: 2,000 Stck

**07.04.400 Bestands- und Übergabeunterlagen**
Erstellung der Bestands- und Übergabeunterlagen sowie
Bestandspläne entsprechend VOB/C DIN 18380 sowie VDI 6026  und Ausführungsbeschreibung und der WBVB´s in
den Vergabeunterlagen, in EDV-gerechter Form mit
Eintragungen aller technischen Angaben/Daten,
3Einstellwerte und Typenangaben

Für die Dokumentation sind folgende EDV-Standards zu
verwenden:

Pläne: AutoCAD 2010 - DWG/ DXF
Textdokumente: Word 2003 oder höher bzw. als pdf
Tabellen:  Excel  2003  oder höher
Datenbank: Access 2003 oder höher

Die Angaben über Einbauten müssen folgende
Informationen enthalten:
1. Fabrikat / Typ
2. Technische Daten/Einstellungen Soll-Istwerte
3. Einbauort (Raumbezeichnung)
4. Angaben über Wartungsintervalle
5. Wichtige Bedienungshinweise (bei Bedarf)
6. Sonstige Besonderheiten

Vorgenannte Daten sind in Form einer Tabelle (EXCEL)
zu erstellen  .

Die exakte Beschreibung für den Umfang
der Bestands- und Übergabeunterlagen
finden Sie in den WBVBs der Vergabestelle.
Menge: 1,000 Stck
